# Zócalo para sistema ETICS "WEBER" de aislamiento térmico por el exterior de fachadas

- Propiedad del archivo: CYPE INGENIEROS, S.A.
- Formato: FIEBDC-3/2002
- Divisa: EUR
- Costes indirectos: 3.00 %
- IVA: 21.00 %

## F Fachadas y particiones

### FS Fachadas ETICS

#### FSM Revestimiento continuo mineral o sintético

**FSM116** m² Zócalo para sistema ETICS "WEBER" de aislamiento térmico por el exterior de fachadas.
Zócalo para sistema Webertherm ETICS "WEBER", con ETE 14/0365, con los paneles aislantes enterrados, compuesto por: capa de impermeabilización de mortero impermeabilizante flexible, monocomponente, Weberdry ImperflexGel "WEBER", color gris, aplicado en dos capas; panel rígido de poliestireno extruido, Webertherm Placa XPS "WEBER", de color blanco, de 60 mm de espesor, fijado al soporte con mortero polimérico de altas prestaciones reforzado con fibras, Webertherm BaseGel, "WEBER", color gris; capa de regularización de mortero polimérico de altas prestaciones reforzado con fibras, Webertherm BaseGel, "WEBER", color blanco, armado con malla de fibra de vidrio antiálcalis, Webertherm Malla 160 "WEBER", de 3,5x3,8 mm de luz de malla, 160 g/m² de masa superficial y 0,52 mm de espesor; capa de acabado de mortero orgánico Webertene Advance XS "WEBER", color a elegir, gama Estándar, acabado gota, sobre imprimación reguladora de la absorción Webertene Primer "WEBER"; capa de impermeabilización de mortero impermeabilizante flexible, monocomponente, Weberdry ImperflexGel "WEBER", color gris, aplicado en dos capas; capa drenante con lámina drenante de estructura nodular de polietileno de alta densidad (PEAD/HDPE), con nódulos de 7,5 mm de altura, resistencia a la compresión 150 kN/m² según UNE-EN ISO 604, capacidad de drenaje 5 l/(s·m) y masa nominal 0,5 kg/m², colocada sobre el aislamiento.
Criterio de valoración económica: El precio incluye la ejecución de remates en los encuentros con paramentos y revestimientos u otros elementos recibidos en su superficie.
Incluye: Preparación de la superficie soporte. Aplicación del impermeabilizante. Corte y preparación del aislamiento. Colocación del aislamiento sobre el paramento. Aplicación del mortero base y colocación de la malla de fibra de vidrio en la capa de regularización. Resolución de los puntos singulares. Formación de juntas. Aplicación de la capa de acabado. Aplicación del impermeabilizante. Colocación de la lámina drenante.
Criterio de medición de proyecto: Superficie medida según documentación gráfica de Proyecto.
Criterio de medición de obra: Se medirá la superficie realmente ejecutada según especificaciones de Proyecto.

| Código | Ud | Descripción | Rendimiento | Precio | Importe |
|---|---|---|---|---|---|
| mt28mic040a | kg | Mortero impermeabilizante flexible, monocomponente, Weberdry ImperflexGel "WEBER", color gris, compuesto de cementos especiales, áridos, resinas, sales activas y aditivos, paso del agua a contrapresión < 125 cm³/m² a las 24 horas, con certificado de potabilidad, para aplicación en capa fina. (material) | 2.500 | 6.67 | 16.68 |
| mt28mpc020a | kg | Mortero polimérico de altas prestaciones reforzado con fibras, Webertherm BaseGel, "WEBER", color gris, compuesto de cemento gris, cargas minerales, resinas hidrófugas redispersables, fibras y aditivos especiales, para aplicar con llana, para adherir los paneles aislantes y como capa base, tipo GP CSIII W2, según UNE-EN 998-1. (material) | 6.000 | 0.76 | 4.56 |
| mt16pxw010d | m² | Panel rígido de poliestireno extruido, Webertherm Placa XPS "WEBER", de color blanco, de 60 mm de espesor, según UNE-EN 13164, resistencia térmica 1,8 m²K/W, conductividad térmica 0,034 W/(mK), Euroclase E de reacción al fuego según UNE-EN 13501-1. (material) | 1.050 | 18.24 | 19.15 |
| mt28mpc020c | kg | Mortero polimérico de altas prestaciones reforzado con fibras, Webertherm BaseGel, "WEBER", color blanco, compuesto de cemento blanco, cargas minerales, resinas hidrófugas redispersables, fibras y aditivos especiales, para aplicar con llana, para adherir los paneles aislantes y como capa base, tipo GP CSIII W2, según UNE-EN 998-1. (material) | 3.750 | 0.82 | 3.08 |
| mt28maw050h | m² | Malla de fibra de vidrio antiálcalis, Webertherm Malla 160 "WEBER", de 3,5x3,8 mm de luz de malla, 160 g/m² de masa superficial, 0,52 mm de espesor y de 0,11x50 m, para armar morteros. (material) | 1.100 | 1.66 | 1.83 |
| mt28pcc010c | l | Imprimación reguladora de la absorción Webertene Primer "WEBER", color a elegir, gama Estándar, a base de copolímeros acrílicos, cargas minerales y aditivos especiales, impermeable al agua de lluvia y permeable al vapor de agua. (material) | 0.225 | 6.94 | 1.56 |
| mt28esc090c | kg | Mortero orgánico Webertene Advance XS "WEBER", color a elegir, gama Estándar, acabado gota, a base de siloxanos, cargas minerales, pigmentos resistentes a los rayos UV, fungicidas y aditivos especiales. Según UNE-EN 15824. (material) | 0.750 | 4.26 | 3.20 |
| mt14gdo010a | m² | Lámina drenante de estructura nodular de polietileno de alta densidad (PEAD/HDPE), con nódulos de 7,5 mm de altura, resistencia a la compresión 150 kN/m² según UNE-EN ISO 604, capacidad de drenaje 5 l/(s·m) y masa nominal 0,5 kg/m². (material) | 0.200 | 2.09 | 0.42 |
| mo054 | h | Oficial 1ª montador de aislamientos. (mano de obra) | 0.100 | 22.74 | 2.27 |
| mo101 | h | Ayudante montador de aislamientos. (mano de obra) | 0.100 | 21.02 | 2.10 |
| mo039 | h | Oficial 1ª revocador. (mano de obra) | 0.600 | 22.13 | 13.28 |
| mo079 | h | Ayudante revocador. (mano de obra) | 0.600 | 21.02 | 12.61 |
| mo032 | h | Oficial 1ª aplicador de productos impermeabilizantes. (mano de obra) | 0.100 | 22.13 | 2.21 |
| mo070 | h | Ayudante aplicador de productos impermeabilizantes. (mano de obra) | 0.100 | 21.02 | 2.10 |
| % | % | Costes directos complementarios | 2 % | 85.05 | 1.70 |
|  |  | Costes directos |  |  | 86.75 |
