# Bolardo fijo, de acero corten

- Propiedad del archivo: CYPE INGENIEROS, S.A.
- Formato: FIEBDC-3/2002
- Divisa: EUR
- Costes indirectos: 3.00 %
- IVA: 21.00 %

## T Equipamiento urbano

### TP Protecciones peatonales

#### TPH Hitos y bolardos

**TPH010** Ud Bolardo fijo, de acero corten.
Bolardo fijo modelo Táctil "SANTA & COLE", de 90 cm de altura, de plancha de acero corten acabado granallado silueteada mediante oxicorte, fijado a una superficie soporte con mortero cementoso de fraguado rápido, Webertec Trafic "WEBER", color negro, compuesto de cemento, humo de sílice, fibras de acero, aditivos especiales y áridos seleccionados, con una resistencia a compresión a 28 días mayor o igual a 30 N/mm², y elementos de anclaje.
Criterio de valoración económica: El precio no incluye la superficie soporte.
Incluye: Replanteo. Montaje. Eliminación y limpieza del material sobrante.
Criterio de medición de proyecto: Número de unidades previstas, según documentación gráfica de Proyecto.
Criterio de medición de obra: Se medirá el número de unidades realmente ejecutadas según especificaciones de Proyecto.

| Código | Ud | Descripción | Rendimiento | Precio | Importe |
|---|---|---|---|---|---|
| mt52hsc010a | Ud | Bolardo fijo modelo Táctil "SANTA & COLE", de 90 cm de altura, de plancha de acero corten acabado granallado silueteada mediante oxicorte, incluso pernos de anclaje. (material) | 1.000 | 300.37 | 300.37 |
| mt09moc140a | kg | Mortero cementoso de fraguado rápido, Webertec Trafic "WEBER", color negro, compuesto de cemento, humo de sílice, fibras de acero, aditivos especiales y áridos seleccionados, con una resistencia a compresión a 28 días mayor o igual a 30 N/mm², para la reparación de pavimentos de hormigón en áreas de tráfico rodado. (material) | 0.200 | 1.55 | 0.31 |
| mo041 | h | Oficial 1ª construcción de obra civil. (mano de obra) | 0.440 | 22.13 | 9.74 |
| mo087 | h | Ayudante construcción de obra civil. (mano de obra) | 0.440 | 21.02 | 9.25 |
| % | % | Costes directos complementarios | 2 % | 319.67 | 6.39 |
|  |  | Costes directos |  |  | 326.06 |
