# Bolardo extraíble, de acero inoxidable

- Propiedad del archivo: CYPE INGENIEROS, S.A.
- Formato: FIEBDC-3/2002
- Divisa: EUR
- Costes indirectos: 3.00 %
- IVA: 21.00 %

## T Equipamiento urbano

### TP Protecciones peatonales

#### TPH Hitos y bolardos

**TPH100** Ud Bolardo extraíble, de acero inoxidable.
Bolardo con cuerpo extraíble de acero inoxidable AISI 304 de 100 cm de altura y 9 cm de diámetro y base empotrable de acero galvanizado de 15 cm de altura y 9 cm de diámetro, longitud total del conjunto 115 cm, cierre mediante llave de cabeza triangular, acabado pulido brillante, fijado a una base de hormigón HM-20/P/20/X0 con mortero cementoso de fraguado rápido, Webertec Trafic "WEBER", color negro, compuesto de cemento, humo de sílice, fibras de acero, aditivos especiales y áridos seleccionados, con una resistencia a compresión a 28 días mayor o igual a 30 N/mm².
Criterio de valoración económica: El precio incluye la excavación.
Incluye: Replanteo. Excavación con medios manuales. Hormigonado de la base de apoyo. Montaje. Eliminación y limpieza del material sobrante.
Criterio de medición de proyecto: Número de unidades previstas, según documentación gráfica de Proyecto.
Criterio de medición de obra: Se medirá el número de unidades realmente ejecutadas según especificaciones de Proyecto.

| Código | Ud | Descripción | Rendimiento | Precio | Importe |
|---|---|---|---|---|---|
| mt52mug360a | Ud | Bolardo con cuerpo extraíble de acero inoxidable AISI 304 de 100 cm de altura y 9 cm de diámetro y base empotrable de acero galvanizado de 15 cm de altura y 9 cm de diámetro, longitud total del conjunto 115 cm, cierre mediante llave de cabeza triangular, acabado pulido brillante. (material) | 1.000 | 220.77 | 220.77 |
| mt10hmf010tLb | m³ | Hormigón HM-20/B/20/X0, fabricado en central. (material) | 0.250 | 87.66 | 21.92 |
| mt09moc140a | kg | Mortero cementoso de fraguado rápido, Webertec Trafic "WEBER", color negro, compuesto de cemento, humo de sílice, fibras de acero, aditivos especiales y áridos seleccionados, con una resistencia a compresión a 28 días mayor o igual a 30 N/mm², para la reparación de pavimentos de hormigón en áreas de tráfico rodado. (material) | 0.200 | 1.55 | 0.31 |
| mo041 | h | Oficial 1ª construcción de obra civil. (mano de obra) | 0.660 | 22.13 | 14.61 |
| mo087 | h | Ayudante construcción de obra civil. (mano de obra) | 0.660 | 21.02 | 13.87 |
| % | % | Costes directos complementarios | 2 % | 271.48 | 5.43 |
|  |  | Costes directos |  |  | 276.91 |
