# Bolardo extraíble, de acero inoxidable

- Propiedad del archivo: CYPE Ingenieros S.A.
- Formato: FIEBDC-3/2016
- Programa: Generador de precios de la construcción. CYPE Ingenieros, S.A.
- Fecha: 04/07/2024
- Divisa: EUR
- Costes indirectos: 3 %
- IVA: 21 %

## T Equipamiento urbano

### TP Protecciones peatonales

#### TPH Hitos y bolardos

**TPH100** Ud Bolardo extraíble, de acero inoxidable.
Bolardo con cuerpo extraíble de acero inoxidable AISI 304 de 100 cm de altura y 9 cm de diámetro y base empotrable de acero galvanizado de 15 cm de altura y 9 cm de diámetro, longitud total del conjunto 115 cm, cierre mediante llave de cabeza triangular, acabado pulido brillante, fijado a una base de hormigón HM-20/P/20/X0 con mortero cementoso de fraguado rápido, Webertec Trafic "WEBER", color negro, compuesto de cemento, humo de sílice, fibras de acero, aditivos especiales y áridos seleccionados, con una resistencia a compresión a 28 días mayor o igual a 30 N/mm².
Criterio de valoración económica: El precio incluye la excavación.
Incluye: Replanteo. Excavación con medios manuales. Hormigonado de la base de apoyo. Montaje. Eliminación y limpieza del material sobrante.
Criterio de medición de proyecto: Número de unidades previstas, según documentación gráfica de Proyecto.
Criterio de medición de obra: Se medirá el número de unidades realmente ejecutadas según especificaciones de Proyecto.

| Código | Ud | Descripción | Rendimiento | Precio | Importe |
|---|---|---|---|---|---|
| mt52mug360a | Ud | Bolardo con cuerpo extraíble de acero inoxidable AISI 304 de 100 cm de altura y 9 cm de diámetro y base empotrable de acero galvanizado de 15 cm de altura y 9 cm de diámetro, longitud total del conjunto 115 cm, cierre mediante llave de cabeza triangular, acabado pulido brillante. (material) | 1 | 220.77 | 220.770 |
| mt10hmf010tLb | m³ | Hormigón HM-20/B/20/X0, fabricado en central. (material) | 0.25 | 87.66 | 21.915 |
| mt09moc140a | kg | Mortero cementoso de fraguado rápido, Webertec Trafic "WEBER", color negro, compuesto de cemento, humo de sílice, fibras de acero, aditivos especiales y áridos seleccionados, con una resistencia a compresión a 28 días mayor o igual a 30 N/mm², para la reparación de pavimentos de hormigón en áreas de tráfico rodado. (material) | 0.2 | 1.55 | 0.310 |
| mo041 | h | Oficial 1ª construcción de obra civil. (mano de obra) | 0.66 | 22.13 | 14.606 |
| mo087 | h | Ayudante construcción de obra civil. (mano de obra) | 0.66 | 21.02 | 13.873 |
| % | % | Costes directos complementarios | 2 % | 271.474 | 5.429 |
|  |  | Costes directos |  |  | 276.903 |

Residuos:
- colocación: mt10hmf010tLb Hormigón HM-20/B/20/X0, fabricado en central; factor de residuo 0.00135719
- colocación: mt09moc140a; factor de residuo 0.0063

## Recursos

**mt10hmf010tLb** m³ Hormigón HM-20/B/20/X0, fabricado en central
Datos técnicos: Coste energético 1840.000 MJ; Emisión de CO2 230.000 kg; Código LER 17 01 01; Masa del elemento 2300 kg; Volumen 1.533333 m3

**mt09moc140a** kg Mortero cementoso de fraguado rápido
Datos técnicos: Coste energético 2.394 MJ; Emisión de CO2 0.194 kg; Código LER 17 01 01; Masa del elemento 1 kg; Volumen 0.000667 m3
Residuos:
- embalaje: re150101 Envases de papel y cartón. (componente de residuo); rendimiento 0.014 kg; Código LER 15 01 01; Masa del elemento 1 kg; Volumen 0.001333 m3
- embalaje: re170201 Madera. (componente de residuo); rendimiento 0.001 kg; Código LER 17 02 01; Masa del elemento 1 kg; Volumen 0.000909 m3
- embalaje: re170203 Plástico. (componente de residuo); rendimiento 0.003 kg; Código LER 17 02 03; Masa del elemento 1 kg; Volumen 0.001667 m3
