# Aislamiento térmico de hogar o campana de chimenea

- Propiedad del archivo: CYPE INGENIEROS, S.A.
- Formato: FIEBDC-3/2002
- Divisa: EUR
- Costes indirectos: 3.00 %
- IVA: 21.00 %

## N Aislamientos e impermeabilizaciones

### NA Aislamientos térmicos

#### NAH Chimeneas y hogares

**NAH010** m² Aislamiento térmico de hogar o campana de chimenea.
Aislamiento térmico de hogar o campana de chimenea, con panel de lana de roca, Rocflam "ISOVER", de 30 mm de espesor, revestido por una de sus caras con una lámina de aluminio, según UNE-EN 13162. Colocación en obra: a tope, con fijaciones mecánicas.
Incluye: Limpieza y preparación de la superficie soporte. Replanteo y corte del aislamiento. Colocación del aislamiento. Fijación del aislamiento.
Criterio de medición de proyecto: Superficie medida según documentación gráfica de Proyecto.
Criterio de medición de obra: Se medirá la superficie realmente ejecutada según especificaciones de Proyecto.

| Código | Ud | Descripción | Rendimiento | Precio | Importe |
|---|---|---|---|---|---|
| mt16lri050a | m² | Panel de lana de roca, Rocflam "ISOVER", de 30 mm de espesor, revestido por una de sus caras con una lámina de aluminio, según UNE-EN 13162, Euroclase A1 de reacción al fuego según UNE-EN 13501-1, de aplicación como aislante térmico y acústico, y protección preventiva frente al fuego de hogares y campanas de chimeneas o extractores de humos. (material) | 1.050 | 21.35 | 22.42 |
| mt16aaa020ac | Ud | Fijación mecánica para paneles aislantes de lana mineral, colocados directamente sobre la superficie soporte. (material) | 6.667 | 0.13 | 0.87 |
| mo054 | h | Oficial 1ª montador de aislamientos. (mano de obra) | 0.100 | 22.74 | 2.27 |
| mo101 | h | Ayudante montador de aislamientos. (mano de obra) | 0.100 | 21.02 | 2.10 |
| % | % | Costes directos complementarios | 2 % | 27.66 | 0.55 |
|  |  | Costes directos |  |  | 28.21 |
