# Aislamiento acústico a ruido aéreo en trasdosado autoportante de placas, con paneles entre montantes y complejos multicapa entre placas

- Propiedad del archivo: CYPE INGENIEROS, S.A.
- Formato: FIEBDC-3/2002
- Divisa: EUR
- Costes indirectos: 3.00 %
- IVA: 21.00 %

## N Aislamientos e impermeabilizaciones

### NB Aislamientos acústicos

#### NBO Trasdosados

**NBO030** m² Aislamiento acústico a ruido aéreo en trasdosado autoportante de placas, con paneles entre montantes y complejos multicapa entre placas.
Aislamiento acústico a ruido aéreo, en trasdosado autoportante de placas, realizado con panel semirrígido de lana mineral, Geowall 35 "ISOVER", según UNE-EN 13162, no revestido, de 60 mm de espesor, resistencia térmica 1,7 m²K/W, conductividad térmica 0,035 W/(mK), colocado entre los montantes de la estructura portante; y complejo multicapa, de 6,4 mm de espesor, formado por dos láminas de espuma de polietileno reticulado, de 3 mm de espesor cada una, y una lámina de plomo de 0,35 mm de espesor intercalada entre ambas, adherido entre las placas con pegamento.
Incluye: Corte del aislamiento a colocar entre los montantes. Colocación del aislamiento entre los montantes. Corte del aislamiento a colocar sobre la placa. Aplicación del adhesivo. Colocación del aislamiento en la placa ya montada. Resolución de puntos singulares.
Criterio de medición de proyecto: Superficie medida según documentación gráfica de Proyecto.
Criterio de medición de obra: Se medirá la superficie realmente ejecutada según especificaciones de Proyecto.

| Código | Ud | Descripción | Rendimiento | Precio | Importe |
|---|---|---|---|---|---|
| mt16lri010mo | m² | Panel semirrígido de lana mineral, Geowall 35 "ISOVER", según UNE-EN 13162, no revestido, de 60 mm de espesor, resistencia térmica 1,7 m²K/W, conductividad térmica 0,035 W/(mK), coeficiente de absorción acústica medio 0,8 para una frecuencia de 500 Hz y Euroclase A1 de reacción al fuego según UNE-EN 13501-1. (material) | 1.050 | 7.15 | 7.51 |
| mt16ppt025i | m² | Complejo multicapa, de 6,4 mm de espesor, formado por dos láminas de espuma de polietileno reticulado, de 3 mm de espesor cada una, y una lámina de plomo de 0,35 mm de espesor intercalada entre ambas; con 24,5 dB de índice global de reducción acústica, Rw, según UNE-EN ISO 10140-2. (material) | 1.050 | 33.47 | 35.14 |
| mt16npg031 | kg | Pegamento, según UNE 104236. (material) | 0.300 | 7.76 | 2.33 |
| mo054 | h | Oficial 1ª montador de aislamientos. (mano de obra) | 0.050 | 22.74 | 1.14 |
| mo101 | h | Ayudante montador de aislamientos. (mano de obra) | 0.050 | 21.02 | 1.05 |
| % | % | Costes directos complementarios | 2 % | 47.17 | 0.94 |
|  |  | Costes directos |  |  | 48.11 |
