# Trampilla para tabique de placas de yeso laminado. Sistema "PLACO"

- Propiedad del archivo: CYPE Ingenieros S.A.
- Formato: FIEBDC-3/2016
- Programa: Generador de precios de la construcción. CYPE Ingenieros, S.A.
- Fecha: 03/07/2024
- Divisa: EUR
- Costes indirectos: 3 %
- IVA: 21 %

## F Fachadas y particiones

### FB Tabiquería de entramado autoportante

#### FBY De placas de yeso laminado

**FBY090** Ud Trampilla para tabique de placas de yeso laminado. Sistema "PLACO".
Trampilla de registro de acero galvanizado lacado, color blanco, Metaltramp "PLACO", de 400x400 mm, formada por marco y puerta con llave, para tabique de placas de yeso laminado. Incluso accesorios de montaje.
Criterio de valoración económica: El precio incluye la resolución de encuentros y puntos singulares.
Incluye: Marcado y corte de la placa de yeso laminado. Colocación de la trampilla.
Criterio de medición de proyecto: Número de unidades previstas, según documentación gráfica de Proyecto.
Criterio de medición de obra: Se medirá el número de unidades realmente colocadas según especificaciones de Proyecto.

| Código | Ud | Descripción | Rendimiento | Precio | Importe |
|---|---|---|---|---|---|
| mt12plk060a | Ud | Trampilla de registro de acero galvanizado lacado, color blanco, Metaltramp "PLACO", de 400x400 mm, formada por marco y puerta con llave. (material) | 1 | 25.88 | 25.880 |
| mo015 | h | Oficial 1ª montador de falsos techos. (mano de obra) | 0.11 | 22.74 | 2.501 |
| mo082 | h | Ayudante montador de falsos techos. (mano de obra) | 0.11 | 21.02 | 2.312 |
| % | % | Costes directos complementarios | 2 % | 30.693 | 0.614 |
|  |  | Costes directos |  |  | 31.307 |

## Recursos

**mt12plk060a** Ud Trampilla de registro de acero galvanizado lacado
Datos técnicos: Coste energético 44.568 MJ; Emisión de CO2 4.389 kg
Residuos:
- embalaje: re150101 Envases de papel y cartón. (componente de residuo); rendimiento 0.09 kg; Código LER 15 01 01; Masa del elemento 1 kg; Volumen 0.001333 m3
- embalaje: re170203 Plástico. (componente de residuo); rendimiento 0.045 kg; Código LER 17 02 03; Masa del elemento 1 kg; Volumen 0.001667 m3
