# Fachada de paneles sándwich aislantes, de acero corten, "ACH"

- Propiedad del archivo: CYPE Ingenieros S.A.
- Formato: FIEBDC-3/2016
- Programa: Generador de precios de la construcción. CYPE Ingenieros, S.A.
- Fecha: 03/07/2024
- Divisa: EUR
- Costes indirectos: 3 %
- IVA: 21 %

## F Fachadas y particiones

### FL Fachadas ligeras

#### FLA De chapas de acero y paneles sándwich

**FLA055** m² Fachada de paneles sándwich aislantes, de acero corten, "ACH".
Fachada de paneles sándwich de acero corten, modelo ACH Acero Corten 2XRAS "ACH", de 50 mm de espesor y 1150 mm de anchura, formados por cara exterior de chapa lisa, de 0,8 mm de espesor, alma aislante de lana de roca de densidad media 120 kg/m³, y cara interior de chapa microgrecada, de 0,5 mm de espesor, conductividad térmica 0,784 W/(mK), Euroclase A2-s1, d0 de reacción al fuego según UNE-EN 13501-1, resistencia al fuego EI 30 según UNE-EN 1366-1, colocados en posición vertical y fijados mecánicamente con sistema de fijación oculta a una estructura portante o auxiliar. Incluso accesorios de fijación de los paneles y cinta flexible de butilo, adhesiva por ambas caras, para el sellado de estanqueidad de los solapes entre paneles sándwich.
Criterio de valoración económica: El precio no incluye la estructura soporte ni la resolución de puntos singulares.
Incluye: Replanteo de los paneles. Corte, preparación y colocación de los paneles. Sellado de juntas. Fijación mecánica de los paneles.
Criterio de medición de proyecto: Superficie medida según documentación gráfica de Proyecto, sin duplicar esquinas ni encuentros, deduciendo los huecos de superficie mayor de 1 m².
Criterio de medición de obra: Se medirá la superficie realmente ejecutada según especificaciones de Proyecto, sin duplicar esquinas ni encuentros, deduciendo los huecos de superficie mayor de 1 m².

| Código | Ud | Descripción | Rendimiento | Precio | Importe |
|---|---|---|---|---|---|
| mt12ppa013k | m² | Panel sándwich de acero corten, modelo ACH Acero Corten 2XRAS "ACH", de 50 mm de espesor y 1150 mm de anchura, formado por cara exterior de chapa lisa, de 0,8 mm de espesor, alma aislante de lana de roca de densidad media 120 kg/m³, y cara interior de chapa microgrecada, de 0,5 mm de espesor, conductividad térmica 0,784 W/(mK), Euroclase A2-s1, d0 de reacción al fuego según UNE-EN 13501-1, resistencia al fuego EI 30 según UNE-EN 1366-1, para fachadas y particiones. (material) | 1.05 | 64.26 | 67.473 |
| mt12ppa100c | Ud | Kit de accesorios de fijación, para paneles sándwich aislantes "ACH", en fachadas. (material) | 0.2 | 10 | 2.000 |
| mt13dcp020a | m | Cinta flexible de butilo, adhesiva por ambas caras, para el sellado de estanqueidad de los solapes entre paneles sándwich. (material) | 2 | 2.05 | 4.100 |
| mo051 | h | Oficial 1ª montador de cerramientos industriales. (mano de obra) | 0.22 | 22.74 | 5.003 |
| mo098 | h | Ayudante montador de cerramientos industriales. (mano de obra) | 0.22 | 21.02 | 4.624 |
| % | % | Costes directos complementarios | 2 % | 83.200 | 1.664 |
|  |  | Costes directos |  |  | 84.864 |

## Recursos

**mt13dcp020a** m Cinta flexible de butilo
Datos técnicos: Coste energético 7.996 MJ; Emisión de CO2 0.348 kg
