# Aislamiento termoacústico exterior de conductos metálicos

- Propiedad del archivo: CYPE Ingenieros S.A.
- Formato: FIEBDC-3/2016
- Programa: Generador de precios de la construcción. CYPE Ingenieros, S.A.
- Fecha: 03/07/2024
- Divisa: EUR
- Costes indirectos: 3 %
- IVA: 21 %

## N Aislamientos e impermeabilizaciones

### NA Aislamientos térmicos

#### NAC Conductos metálicos

**NAC010** m² Aislamiento termoacústico exterior de conductos metálicos.
Aislamiento termoacústico exterior para conducto metálico rectangular de climatización, realizado con manta de lana de vidrio Climcover Roll Alu2 "ISOVER", según UNE-EN 14303, recubierto por una de sus caras con aluminio reforzado que actúa como barrera de vapor, de 30 mm de espesor, para el aislamiento de conductos de aire en climatización, resistencia térmica 0,86 m²K/W, conductividad térmica 0,035 W/(mK); con 39,76 dB de índice global de reducción acústica, Rw, según UNE-EN 14366; proporcionando una mejora del índice global de reducción acústica ponderado A de 9,43 dBA, en bajantes con caudal medio de 60 l/min, fijado con cinta autoadhesiva de aluminio. Incluso cinta autoadhesiva de aluminio para el sellado de juntas.
Incluye: Limpieza y preparación de la superficie soporte. Replanteo y corte del aislamiento. Colocación del aislamiento. Fijación del aislamiento. Sellado de juntas y uniones.
Criterio de medición de proyecto: Superficie medida según documentación gráfica de Proyecto.
Criterio de medición de obra: Se medirá la superficie realmente ejecutada según especificaciones de Proyecto.

| Código | Ud | Descripción | Rendimiento | Precio | Importe |
|---|---|---|---|---|---|
| mt42coi110a | m² | Manta de lana de vidrio Climcover Roll Alu2 "ISOVER", según UNE-EN 14303, recubierto por una de sus caras con aluminio reforzado que actúa como barrera de vapor, de 30 mm de espesor, para el aislamiento de conductos de aire en climatización, resistencia térmica 0,86 m²K/W, conductividad térmica 0,035 W/(mK); con 39,76 dB de índice global de reducción acústica, Rw, según UNE-EN 14366; proporcionando una mejora del índice global de reducción acústica ponderado A de 9,43 dBA, en bajantes con caudal medio de 60 l/min, Euroclase A2-s1, d0 de reacción al fuego según UNE-EN 13501-1, con código de designación MW-EN 14303-T2-MV1. (material) | 1.1 | 7 | 7.700 |
| mt42con020 | m | Cinta autoadhesiva de aluminio, de 50 micras de espesor y 65 mm de anchura, a base de resinas acrílicas, para el sellado y fijación del aislamiento. (material) | 1.5 | 0.19 | 0.285 |
| mo054 | h | Oficial 1ª montador de aislamientos. (mano de obra) | 0.11 | 22.74 | 2.501 |
| mo101 | h | Ayudante montador de aislamientos. (mano de obra) | 0.11 | 21.02 | 2.312 |
| % | % | Costes directos complementarios | 2 % | 12.798 | 0.256 |
|  |  | Costes directos |  |  | 13.054 |

Residuos:
- colocación: mt42coi110a; factor de residuo 0.048
- colocación: mt42con020; factor de residuo 0.048

## Recursos

**mt42coi110a** m² Manta de lana de vidrio Climcover Roll Alu2 "ISOVER"
Datos técnicos: Coste energético 13.065 MJ; Emisión de CO2 0.745 kg; Código LER 17 06 04; Masa del elemento 0.42 kg; Volumen 0.0007 m3
Residuos:
- embalaje: re170203 Plástico. (componente de residuo); rendimiento 0.024 kg; Código LER 17 02 03; Masa del elemento 1 kg; Volumen 0.001667 m3

**mt42con020** m Cinta autoadhesiva de aluminio
Datos técnicos: Coste energético 3.059 MJ; Emisión de CO2 0.214 kg; Código LER 17 04 02; Masa del elemento 0.023 kg; Volumen 0.000015 m3
Residuos:
- embalaje: re170203 Plástico; rendimiento 0.005 kg
