# Aislamiento acústico a ruido aéreo bajo forjado, con paneles de lana mineral

- Propiedad del archivo: CYPE Ingenieros S.A.
- Formato: FIEBDC-3/2016
- Programa: Generador de precios de la construcción. CYPE Ingenieros, S.A.
- Fecha: 03/07/2024
- Divisa: EUR
- Costes indirectos: 3 %
- IVA: 21 %

## N Aislamientos e impermeabilizaciones

### NB Aislamientos acústicos

#### NBD Forjados

**NBD030** m² Aislamiento acústico a ruido aéreo bajo forjado, con paneles de lana mineral.
Aislamiento acústico a ruido aéreo bajo forjado, con lana mineral, Ecovent® 034 "ISOVER", según UNE-EN 13162, de 100 mm de espesor, revestida por una de sus caras con un tejido de vidrio negro (tejido Neto), suministrado en rollos, resistencia térmica 3,1 m²K/W, conductividad térmica 0,034 W/(mK) coeficiente de absorción acústica medio 1 para una frecuencia de 500 Hz. Colocado a tope y con fijaciones mecánicas. Incluso banda autoadhesiva desolidarizante, para sellado de juntas.
Incluye: Limpieza y preparación de la superficie soporte. Replanteo y corte del aislamiento. Colocación del aislamiento. Fijación del aislamiento. Sellado de juntas.
Criterio de medición de proyecto: Superficie medida según documentación gráfica de Proyecto.
Criterio de medición de obra: Se medirá la superficie realmente ejecutada según especificaciones de Proyecto.

| Código | Ud | Descripción | Rendimiento | Precio | Importe |
|---|---|---|---|---|---|
| mt16lvi030afrv | m² | Manta de lana mineral, Ecovent® 034 "ISOVER", según UNE-EN 13162, de 100 mm de espesor, revestida por una de sus caras con un tejido de vidrio negro (tejido Neto), suministrado en rollos, resistencia térmica 3,1 m²K/W, conductividad térmica 0,034 W/(mK) coeficiente de absorción acústica medio 1 para una frecuencia de 500 Hz, Euroclase A1 de reacción al fuego según UNE-EN 13501-1, capacidad de absorción de agua a corto plazo <=1 kg/m² y factor de resistencia a la difusión del vapor de agua 1. (material) | 1.05 | 13.65 | 14.333 |
| mt16aaa020ac | Ud | Fijación mecánica para paneles aislantes de lana mineral, colocados directamente sobre la superficie soporte. (material) | 1 | 0.13 | 0.130 |
| mt16ptc060a | m | Banda autoadhesiva desolidarizante, de 50 mm de anchura y de 4 mm de espesor, formada por una lámina de poliolefinas de alta resistencia y una lámina viscoelástica de alta densidad de 2 mm de espesor; proporcionando una reducción del nivel global de presión de ruido de impactos de 17 dB. (material) | 1.05 | 0.9 | 0.945 |
| mo054 | h | Oficial 1ª montador de aislamientos. (mano de obra) | 0.12 | 22.74 | 2.729 |
| mo101 | h | Ayudante montador de aislamientos. (mano de obra) | 0.12 | 21.02 | 2.522 |
| % | % | Costes directos complementarios | 2 % | 20.659 | 0.413 |
|  |  | Costes directos |  |  | 21.072 |

Residuos:
- colocación: mt16lvi030afrv; factor de residuo 0.0331875
- colocación: mt16ptc060a; factor de residuo 0.07

## Recursos

**mt16lvi030afrv** m² Manta de lana mineral
Datos técnicos: Coste energético 150.363 MJ; Emisión de CO2 7.545 kg; Código LER 17 06 04; Masa del elemento 4 kg; Volumen 0.006667 m3
Residuos:
- embalaje: re170203 Plástico. (componente de residuo); rendimiento 0.03 kg; Código LER 17 02 03; Masa del elemento 1 kg; Volumen 0.001667 m3

**mt16aaa020ac** Ud Fijación mecánica para paneles aislantes de lana mineral, colocados directamente sobre la superficie soporte
Datos técnicos: Coste energético 0.233 MJ; Emisión de CO2 0.071 kg
Residuos:
- embalaje: re150101 Envases de papel y cartón. (componente de residuo); rendimiento 0.072 kg; Código LER 15 01 01; Masa del elemento 1 kg; Volumen 0.001333 m3

**mt16ptc060a** m Banda autoadhesiva desolidarizante
Datos técnicos: Coste energético 8.526 MJ; Emisión de CO2 0.291 kg; Código LER 17 03 02; Masa del elemento 0.18 kg; Volumen 0.00018 m3
Residuos:
- embalaje: re170203 Plástico; rendimiento 0.02 kg
