# Recibido de barandilla metálica

- Propiedad del archivo: CYPE INGENIEROS, S.A.
- Formato: FIEBDC-3/2002
- Divisa: EUR
- Costes indirectos: 3.00 %
- IVA: 21.00 %

## H Remates y ayudas

### HE Recibidos

#### HEB Barandillas, rejas y pasamanos

**HEB010** m Recibido de barandilla metálica.
Recibido de barandilla metálica con patillas de anclaje, con mortero cementoso de fraguado rápido (6 minutos), Webertec Crono "WEBER", compuesto de cemento, aditivos especiales y áridos seleccionados.
Incluye: Replanteo. Apertura de huecos para embutir las patillas de anclaje. Nivelación y aplomado. Tapado de huecos con mortero.
Criterio de medición de proyecto: Longitud medida según documentación gráfica de Proyecto.
Criterio de medición de obra: Se medirá la longitud realmente ejecutada según especificaciones de Proyecto.

| Código | Ud | Descripción | Rendimiento | Precio | Importe |
|---|---|---|---|---|---|
| mt09moc130a | kg | Mortero cementoso de fraguado rápido (6 minutos), Webertec Crono "WEBER", compuesto de cemento, aditivos especiales y áridos seleccionados. (material) | 1.207 | 0.60 | 0.72 |
| mo020 | h | Oficial 1ª construcción. (mano de obra) | 0.468 | 22.13 | 10.36 |
| mo113 | h | Peón ordinario construcción. (mano de obra) | 0.468 | 20.78 | 9.73 |
| % | % | Costes directos complementarios | 2 % | 20.81 | 0.42 |
|  |  | Costes directos |  |  | 21.23 |
