# Lámina de difusión variable bajo forjado

- Propiedad del archivo: CYPE Ingenieros S.A.
- Formato: FIEBDC-3/2016
- Programa: Generador de precios de la construcción. CYPE Ingenieros, S.A.
- Fecha: 22/10/2024
- Divisa: EUR
- Costes indirectos: 3 %
- IVA: 21 %

## N Aislamientos e impermeabilizaciones

### NE Estanqueidad

#### NED Forjados

**NED035** m² Lámina de difusión variable bajo forjado.
Lámina de difusión variable de poliamida, con armadura de polipropileno, Vario KM Duplex UV "ISOVER", de 0,2 mm de espesor, de 0,3 a 5 m de espesor de aire equivalente frente a la difusión de vapor de agua, según UNE-EN 1931, Euroclase E de reacción al fuego según UNE-EN 13501-1. Colocación en obra: con solapes, por la cara inferior del forjado. Incluso grapas y cinta autoadhesiva Vario KB1 "ISOVER".
Incluye: Limpieza y preparación de la superficie. Corte y preparación. Fijación. Corte de la cinta de sellado. Colocación de la cinta de sellado.
Criterio de medición de proyecto: Superficie medida según documentación gráfica de Proyecto.
Criterio de medición de obra: Se medirá la superficie realmente ejecutada según especificaciones de Proyecto.

| Código | Ud | Descripción | Rendimiento | Precio | Importe |
|---|---|---|---|---|---|
| mt15qso010a | m² | Lámina de difusión variable de poliamida, con armadura de polipropileno, Vario KM Duplex UV "ISOVER", de 0,2 mm de espesor, de 0,3 a 5 m de espesor de aire equivalente frente a la difusión de vapor de agua, según UNE-EN 1931, Euroclase E de reacción al fuego según UNE-EN 13501-1; suministrada en rollos de 1,50x50 m. (material) | 1 | 3.9 | 3.900 |
| mt15pdr300c | Ud | Grapa, de acero galvanizado, de 8 mm de altura; para la fijación de láminas para el control del vapor. (material) | 5 | 0.02 | 0.100 |
| mt15qso030a | m | Cinta autoadhesiva Vario KB1 "ISOVER", para sellado de juntas. (material) | 1.02 | 1.2 | 1.224 |
| mo054 | h | Oficial 1ª montador de aislamientos. (mano de obra) | 0.048 | 22.74 | 1.092 |
| mo101 | h | Ayudante montador de aislamientos. (mano de obra) | 0.024 | 21.02 | 0.504 |
| % | % | Costes directos complementarios | 2 % | 6.820 | 0.136 |
|  |  | Costes directos |  |  | 6.956 |

Residuos:
- colocación: mt15qso010a; factor de residuo 0.035
- colocación: mt15qso030a Cinta autoadhesiva Vario KB1 "ISOVER", para sellado de juntas; factor de residuo 0.0275

## Recursos

**mt15qso010a** m² Lámina de difusión variable de poliamida
Datos técnicos: Coste energético 11.044 MJ; Emisión de CO2 0.548 kg; Código LER 17 06 04; Masa del elemento 0.08 kg; Volumen 0.000133 m3
Residuos:
- embalaje: re170203 Plástico. (componente de residuo); rendimiento 0.034 kg; Código LER 17 02 03; Masa del elemento 1 kg; Volumen 0.001667 m3

**mt15pdr300c** Ud Grapa, de acero galvanizado, de 8 mm de altura; para la fijación de láminas para el control del vapor
Datos técnicos: Coste energético 0.713 MJ; Emisión de CO2 1.122 kg
Residuos:
- embalaje: re150101 Envases de papel y cartón. (componente de residuo); rendimiento 1.32 kg; Código LER 15 01 01; Masa del elemento 1 kg; Volumen 0.001333 m3

**mt15qso030a** m Cinta autoadhesiva Vario KB1 "ISOVER", para sellado de juntas
Datos técnicos: Coste energético 0.194 MJ; Emisión de CO2 0.010 kg; Código LER 17 02 03; Masa del elemento 0.002 kg; Volumen 0.000003 m3
