# Lucernario de placas translúcidas "ACH", en cubierta inclinada de paneles sándwich aislantes

- Propiedad del archivo: CYPE Ingenieros S.A.
- Formato: FIEBDC-3/2016
- Programa: Generador de precios de la construcción. CYPE Ingenieros, S.A.
- Fecha: 22/10/2024
- Divisa: EUR
- Costes indirectos: 3 %
- IVA: 21 %

## Q Cubiertas

### QL Lucernarios

#### QLL De placas translúcidas sintéticas

**QLL025** m² Lucernario de placas translúcidas "ACH", en cubierta inclinada de paneles sándwich aislantes.
Lucernario a un agua en cubierta inclinada de paneles sándwich aislantes. Con placas translúcidas planas de policarbonato celular, ACH Polivalente "ACH", de 30 mm de espesor. Incluso accesorios de fijación de las placas y silicona neutra oxímica, para sellado de juntas.
Criterio de valoración económica: El precio no incluye la estructura soporte.
Incluye: Colocación y fijación de las placas. Resolución del perímetro interior y exterior del conjunto. Sellado elástico de juntas.
Criterio de medición de proyecto: Superficie del faldón medida en verdadera magnitud, según documentación gráfica de Proyecto.
Criterio de medición de obra: Se medirá, en verdadera magnitud, la superficie realmente ejecutada según especificaciones de Proyecto.

| Código | Ud | Descripción | Rendimiento | Precio | Importe |
|---|---|---|---|---|---|
| mt13lpa030c | m² | Placa translúcida plana de policarbonato celular, ACH Polivalente "ACH", de 30 mm de espesor y 1000 mm de anchura, conductividad térmica 1,3 W/(mK), Euroclase B-s1, d0 de reacción al fuego, según UNE-EN 13501-1, proporcionando un aislamiento acústico de 21 dB y con tratamiento a los rayos UV en su cara exterior. (material) | 1 | 34.45 | 34.450 |
| mt13lpa100b | Ud | Kit de accesorios de fijación "ACH", para placas de policarbonato celular, en cubiertas inclinadas de paneles sándwich aislantes. (material) | 0.2 | 30 | 6.000 |
| mt22www050a | Ud | Cartucho de 300 ml de silicona neutra oxímica, de elasticidad permanente y curado rápido, color blanco, rango de temperatura de trabajo de -60 a 150°C, con resistencia a los rayos UV, dureza Shore A aproximada de 22, según UNE-EN ISO 868 y elongación a rotura >= 800%, según UNE-EN ISO 8339. (material) | 0.2 | 4.73 | 0.946 |
| mo011 | h | Oficial 1ª montador. (mano de obra) | 0.167 | 22.74 | 3.798 |
| mo080 | h | Ayudante montador. (mano de obra) | 0.167 | 21.02 | 3.510 |
| % | % | Costes directos complementarios | 2 % | 48.704 | 0.974 |
|  |  | Costes directos |  |  | 49.678 |

Residuos:
- colocación: mt22www050a; factor de residuo 0.06

## Recursos

**mt22www050a** Ud Cartucho de 300 ml de silicona neutra oxímica
Datos técnicos: Coste energético 61.288 MJ; Emisión de CO2 2.605 kg; Código LER 17 09 04; Masa del elemento 0.3 kg; Volumen 0.0002 m3
Residuos:
- embalaje: re170203 Plástico. (componente de residuo); rendimiento 0.1 kg; Código LER 17 02 03; Masa del elemento 1 kg; Volumen 0.001667 m3
